# Leistungsbeschreibung (GAEB 90, DA81)
Währung: EUR

## Leistungsverzeichnis

### 09 Auslösung

*Hinweis*
-------------------------------------------------------
-------------------------------------------------------
----------------------- HINWEISE ----------------------
-------------------------------------------------------
-------------------------------------------------------
Bitte beachten Sie:
Eine Weitergabe des kompletten Verzeichnisses "LV-
Texte" oder einzelnen Ausschnitten ist gestattet,
sofern die Inhalte nicht geändert werden.

(c) 04/2008 firomatic

-------------------------------------------------------
-------------------------------------------------------
----------------------- HINWEISE ----------------------
-------------------------------------------------------
-------------------------------------------------------

**09.0012 Alarmsirene BSE**
- Akustischer Alarmgeber 10-30V DC / < 32mA
- Lautstärke einstellbar (ca. 101 dB)
- VdS-zugelassen

Maße (ØxH)  : 101x100 mm
Gehäuse  : ABS rot (oder weiß)
Tonanzahl  : 28
Umgebungstemperatur  : -40° bis + 70°C
Schutzart  : IP65

System: firomatic (300015)

**09.0013 Blitzleuchte FLASH**
- optische Alarmmeldung 24V DC
- 10-30V DC / < 170mA
- VdS-zugelassen

Maße (ØxH)  : 101x100 mm
Gehäuse  : Polycarbonat
Kalottenfarbe  : orange
Blitzenergie  : 1,5 Joule
Blitzfrequenz  : 1-2 Hz
Umgebungstemperatur  : -20° bis + 55°C
Schutzart  : IP65

System: firomatic (300020)

USt %: 19,00
