# Leistungsbeschreibung (GAEB 90, DA81)
Währung: EUR

## Leistungsverzeichnis

### 14 SRS

*Hinweis*
-------------------------------------------------------
-------------------------------------------------------
----------------------- HINWEISE ----------------------
-------------------------------------------------------
-------------------------------------------------------
Bitte beachten Sie:
Eine Weitergabe des kompletten Verzeichnisses "LV-
Texte" oder einzelnen Ausschnitten ist gestattet,
sofern die Inhalte nicht geändert werden.

(c) 04/2008 firomatic

-------------------------------------------------------
-------------------------------------------------------
----------------------- HINWEISE ----------------------
-------------------------------------------------------
-------------------------------------------------------

**14.0001 Rauchschalter SRS 24V**
Türfeststellanlage:
- dient im Brandfall zusammen mit den angeschlossenen
  Rauchmeldern zur Auslösungvon Feststellvorrichtungen
 (Feuerschutztüren,Rauchklappen etc.)
- mit Auslöse- und Rücksetztaster im Gehäuse
- im Kunststoff Auf-Putz-Gehäuse
- 75 x 110 x 57 (B x H x T)

Anschließbar:
- bis zu 4 Rauch- und/oder Wärmemelder je 0,1mA - in 2
  Draht-Technik,Alarmstrom min. 30mA, Dauerbetrieb
- Feststellvorrichtungen 24V DC max. 3 Watt bei 100% ED
- Netzzuleitung 230V AC 50-60Hz / +6%  -10%

Melderausgang:
- potentialfreier Kontakt: Wechsler, max. 30V/1A

Handauslösetaster:
- Öffner oder Schließer sind einschleifbar

System: firomatic

USt %: 19,00
