# Leistungsbeschreibung (GAEB 90, DA81)
Währung: EUR

## Leistungsverzeichnis

### 13 Verriegelungen

*Hinweis*
-------------------------------------------------------
-------------------------------------------------------
----------------------- HINWEISE ----------------------
-------------------------------------------------------
-------------------------------------------------------
Bitte beachten Sie:
Eine Weitergabe des kompletten Verzeichnisses "LV-
Texte" oder einzelnen Ausschnitten ist gestattet,
sofern die Inhalte nicht geändert werden.

(c) 04/2008 firomatic

-------------------------------------------------------
-------------------------------------------------------
----------------------- HINWEISE ----------------------
-------------------------------------------------------
-------------------------------------------------------

**13.0001 Elektromotorische Verriegelung 24V DC**
Zum Anschluss an RWA- Lüftungs- und EM-Zentralen
- zum Einsatz an Kipp-, Dreh- und Schwingfenstern
- als zusätzliche Verriegelung am Fenster
- in Kombination mit einem oder zwei Motorantrieben
  (Folgesteuerung notwendig)

Funktionsprinzip  : elektromotorischer Schubriegel
Betriebsspannung  : 24CDC ( -15% - +25% )
Stromaufnahme  : max. 1A
Abschaltung  : 1. intern mit Folgekontakt
  (ein Antrieb, eine Verriegelung)
        2. extern mit Folgesteuerung
  (zwei Antriebe, eine Verriegelung)
Abmessungen  : 352 x 35 x 35mm ( L x H x B  )

System: firomatic (800104)

**13.0002 Elektromagnetische Verriegelung 24V DC**
Zum Anschluss an RWA- und EM-Zentralen
- zum Einsatz an Kipp-, Dreh- und Schwingfenstern
- als zusätzliche Verriegelung am Fenster
- in Kombination mit Motorantrieben oder Gasdruckfedern

Funktionsprinzip  : Elektro-Haftmagnet mit mechanischer
  Arretierung
Betriebsspannung  : 24CDC ( -15% - +25% )
Stromaufnahme  : ca. 75mA
Haltekräfte  : 100N, 150N, 200N, 250N, 300N
Abmessungen  : 260 x 35 x 35mm ( L x H x B  )

bei Flügelbreiten über 1200mm ist eine
Zweitverriegelung notwendig

System: firomatic (800110)

USt %: 19,00
