# Artikelliste
Leistungsbeschreibung (GAEB 90, DA81)
Währung: EUR

## Artikelliste
Datum: 16.05.12

### 01 firo 1

*Hinweis*
-------------------------------------------------------
-------------------------------------------------------
----------------------- HINWEISE ----------------------
-------------------------------------------------------
-------------------------------------------------------
Bitte beachten Sie:
Eine Weitergabe des kompletten Verzeichnisses "LV-
Texte" oder einzelnen Ausschnitten ist gestattet,
sofern die Inhalte nicht geändert werden.

(c) firomatic

-------------------------------------------------------
-------------------------------------------------------
----------------------- HINWEISE ----------------------
-------------------------------------------------------
-------------------------------------------------------

**01.0001 firo 1**
Treppenhaus-Rauchabzugsanlage:
- zum täglichen Lüften einsetzbar
- mit Notstromversorgung 24V /1,2Ah für über 72 Stunden
  Bereitschaft
- für 1 überwachte RWA-Linie
- für 1 Lüftungsgruppe
- 1 Motorgruppe mit überwachtem Motorkreis
- für Motoren 24V DC Nenn
- mit integrierter Öffnungsweiteneinstellung
 (über Jumper  einstellbar)
- mit integrierter Offenhaltezeit (über
  Kodierschalter einstellbar)
- mit integrierter Auslösung bei Störung im
  Rauchtaster- oder Rauchmelderkreis (über
  Kodierschalter einstellbar)
- Lüftungsfunktion wirkungslos bei: Netzausfall,
  Notstrombetrieb und Rauchalarm
- LED-Statusanzeigen für: Betrieb OK, Störung, Alarm,
  Motorlauf
- Auf-Putz Kunststoff Gehäuse 240x160x90 mm (BxHxT)

Anschließbar:
- bis zu 10 Rauch- und/oder Wärmemelder max. 100 mA -
  in 2 Draht-Technik
- bis zu 10 Rauchtaster RT3/H 24V DC, Auf/Zu, hinter
  Einschlagscheibe, mit Status LED: Betrieb, Alarm,
  Sammelstörung
- Lüftertaster mit der Funktion AUF, STOPP, ZU mit oder
  ohne Status LED: Störung und Fensterstellung
- Motoren 24V DC Nenn
- Regen/Wind-Ansteuerung durch pot.-freien Schließer ZU
- Temperatur-Ansteuerung durch pot.-freien Schließer
  AUF/ZU
- externe überwachte BMA-Ansteuerung
- Netzzuleitung 230V AC 50-60Hz / +6% -10%

System: firomatic (102052)

USt %: 19,00
